# Sanierung Wohnhäuser AM Tholey
Angebotsaufforderung (GAEB DA XML 3.2, DA83)
Projekt: A-05292-00
Währung: EUR
Vergabeart: Öffentliche Ausschreibung
Auftraggeber: Autobahn GmbH des Bundes, Niederlassung West (Montabaur), Autobahn GmbH-NL West, Bahnhofsplatz 1-3, 56410 Montabaur, Bahnhofsplatz 1-3, 56410 Montabaur; Vergabenummer: 265-26-7142
Erstellt mit: GXML Toolbox V3.3 R20230829, iTWO_64 V25.0.650, 05.05.2026

## 265-26-7142 Sanierung Wohnhäuser AM Tholey - Estricharbeiten
Datum: 05.05.2026
WaGr: 99_99_01
EP-Anteile: Lohn; Material; Geräte; Sonstige

### Abschnitt 00 Sanierung Wohnhäuser AM Tholey - Estricharbeiten

#### Unterabschnitt 00.00 Baustelleinrichtung

**00.00.0001 Baustelle einrichten räumen**
*** EP-Aufgliederung gefordert
STLB-Bau 2025-10 000
Baustelle für sämtliche, in der Leistungsbeschreibung aufgeführten Leistungen einrichten und räumen.
Menge: 1,000 St
Leistungsbereichkatalog: 000
Kostengruppe DIN 276 2018-12: 391

**00.00.0002 Baustelleneinr. vorhalten**
*** EP-Aufgliederung gefordert
STLB-Bau 2025-10 000
Baustelleneinrichtung für sämtliche, in der Leistungsbeschreibung aufgeführten Leistungen vorhalten,
Positionsmenge = Produkt aus '1' (Vorhaltemenge)

mal '2' (Vorhaltedauer)
Menge: 2,000 StWo
Leistungsbereichkatalog: 000
DIN 276-1 2008-12: 391
Kostengruppe DIN 276 2018-12: 391

**00.00.0003 Stromerzeuger 5-10kVA aufstellen anschließen abbauen**
Stromerzeuger, Leistung über 5 bis 10 kVA,
aufstellen, betriebsfertig anschließen und abbauen.
Menge: 1,000 St
Leistungsbereichkatalog: 008
Kostengruppe DIN 276 2018-12: 313

**00.00.0004 Stromerzeuger 5-10kVA vorhalten**
Stromerzeuger, Leistung über 5 bis 10 kVA, vorhalten.
Menge: 2,000 StWo
Leistungsbereichkatalog: 008
Kostengruppe DIN 276 2018-12: 313

**00.00.0005 Bauwasseranschluss einrichten räumen**
*** EP-Aufgliederung gefordert
STLB-Bau 2025-10 000
Bauwasseranschluss am Hydranten einrichten und räumen.
Menge: 1,000 St
Leistungsbereichkatalog: 000
Kostengruppe DIN 276 2018-12: 391

**00.00.0006 Bauwasseranschluss vorhalten**
*** EP-Aufgliederung gefordert
STLB-Bau 2025-10 000
Bauwasseranschluss am Hydranten zum Betrieb von Beton- oder Estrichpumpen, vorhalten,
Positionsmenge = Produkt aus '1' (Vorhaltemenge)

mal '2' (Vorhaltedauer)
Menge: 2,000 StWo
Leistungsbereichkatalog: 000
Kostengruppe DIN 276 2018-12: 391

**00.00.0007 Mobile Toilette aufstellen räumen**
*** EP-Aufgliederung gefordert
STLB-Bau 2025-10 000
Mobile Toilette mit Handwaschbecken, mit Urinal, mit Seifenspender, mit Papierhandtuchhalter, mit Desinfektionsmittelspender, mit Toilettenpapierhalter, aufstellen und räumen.
Menge: 1,000 St
Leistungsbereichkatalog: 000
Kostengruppe DIN 276 2018-12: 391

**00.00.0008 Mobile Toilette vorhalten**
*** EP-Aufgliederung gefordert
STLB-Bau 2025-10 000
Mobile Toilette mit Handwaschbecken, mit Urinal, mit Seifenspender, mit Papierhandtuchhalter, mit Desinfektionsmittelspender, mit Toilettenpapierhalter, vorhalten, einschl. wöchentlicher Leerung und Reinigung,
Positionsmenge = Produkt aus '1' (Vorhaltemenge)

mal '2' (Vorhaltedauer)
Menge: 2,000 StWo
Leistungsbereichkatalog: 000
Kostengruppe DIN 276 2018-12: 391

#### Unterabschnitt 00.01 Estricharbeiten

**00.01.0001 Dichtungskehle**
Dichtungskehle auf der Innenseite im Wandaufsatzbereich
der Betonwände mit einer Schenkellänge von 5 cm
herstellen. Zur besseren Haftung und als Schutz gegen
Hinterfeuchtung ist eine Schlämmfolge aus
Verkieselungskonzentrat (MV 1:1 in Wasser) und
Dichtschlämme vorzuschalten. Frisch in frisch mit
Dichtspachtel die Kehle einziehen.
Menge: 15,000 m

**00.01.0002 Abdichtung gegen Bodenfeuchte**
Bitumenschweißbahn, 4 mm stark, in einer Lage als
Dampfbremse und Abdichtung gegen nicht drückendes
Wasser einbauen. Dichtungsbahnen lose überlappend
verlegen, Nahtbereiche durch heißverschweißen
miteinander verbinden. Untergrund 1x mit Bitumenvoranstrich grundieren und vorstreichen. Ausführung als Schweißbahn G200 S4.
Menge: 15,000 m2

**00.01.0003 Wandanschluss Abdichtung**
Die Abdichtung ist an die Horizontalsperre in den
Zwischenwänden heran und an den Betonwänden über die
Dichtungskehle bis Oberkante fertiger Fußboden
hochzuführen. Höhe: 7 cm
Menge: 15,000 m

**00.01.0004 Untergrund reinigen**
Betondecken für einen staubfreien Untergrund von groben
Verschmutzungen wie Bauschutt, Ölrückständen etc.
trocken reinigen und angefallenen Schmutz beseitigen.
Grate, Betonüberstände usw. sind abzustoßen.
Menge: 180,000 m2

**00.01.0005 Schutzlage / Trennfolie**
Doppellagige PE-Folie als Schutz- und Trennlage
Stöße 10 cm überlappt und verklebt, seitlich über
Estrichoberkante hochgezogen.
Foliendicke : 0,2 mm, einlagig
Menge: 180,000 m2

**00.01.0006 Schwimmender Zementestrich auf Fußbodenheizung**
Schwimmender Zementestrich für die Räume mit
Fußbodenheizung als Dünnestrichverfahren.
Der Heizungsbauer hat bereits die Estrichnoppenplatten
mit den Heizschleifen verlegt. Es ist folgender Aufbau
auszuführen:
- Randdämmstreifen
- Hohlräume sind mit gebundener Perlitschüttung zu verfüllen
- Einbringen von Zementestrich CT-C35 F4 in die
Noppenbahn mit mindestens 8 mm Überdeckung, d = 31 mm,
Oberfläche gerieben und geglättet
Konstruktionshöhe Dämmung + Estrich: 61 mm
Menge: 180,000 m2

**00.01.0007 Zulage für den Einbau eines Estrichbeschleuniger, d= bis 31 mm, Belegreife 5-7 Tage nach Einbau**
Menge: 180,000 m2

**00.01.0008 Estrich Mehr- / Minderstärke**
Zementestrich Mehr- bzw. Minderstärke je 5 mm.
Menge: 180,000 m2

**00.01.0009 Anarbeiten an Bodeneinläufe**
Anarbeiten des vorbeschriebenen Estriche an
Bodeneinläufe einschließlich 1,5 % Quer- und Längsgefälle zum Bodeneinlauf.
Menge: 4,000 St

**00.01.0010 Schalltechnisch wirksame Fuge (Treppe)**
Herstellen von schalltechnisch wirksamen Trennfugen an
Treppenläufen. Fugen mit Dämmstoff füllen und dauerelastisch verfugen einschließlich Fugenhinterfüllung.
Menge: 4,000 m

#### Unterabschnitt 00.02 Stundenlohnarbeiten

**00.02.0001 Vorarbeiter/-in sämtliche Kosten/Zuschläge**
STLB-Bau 2023-10 091
Stundenlohnarbeiten durch Vorarbeiter/-in
der Verrechnungssatz für die jeweilige Arbeitskraft umfasst sämtliche Aufwendungen wie Lohn- und Gehaltskosten, Lohn- und Gehaltsnebenkosten, Zuschläge, lohngebundene und lohnabhängige Kosten, sonstige Sozialkosten, Gemeinkosten, Wagnis und Gewinn.
Menge: 8,000 h
Leistungsbereichkatalog: 091
Kostengruppe DIN 276 2018-12: 399

**00.02.0002 Facharbeiter/-in sämtliche Kosten/Zuschläge**
STLB-Bau 2025-10 091
Stundenlohnarbeiten durch Facharbeiter/-in
der Verrechnungssatz für die jeweilige Arbeitskraft umfasst sämtliche Aufwendungen wie Lohn- und Gehaltskosten, Lohn- und Gehaltsnebenkosten, Zuschläge, lohngebundene und lohnabhängige Kosten, sonstige Sozialkosten, Gemeinkosten, Wagnis und Gewinn.
Menge: 8,000 h
Leistungsbereichkatalog: 091
Kostengruppe DIN 276 2018-12: 399

**00.02.0003 Helfer/-in sämtliche Kosten/Zuschläge**
STLB-Bau 2023-10 091
Stundenlohnarbeiten durch Helfer/-in
der Verrechnungssatz für die jeweilige Arbeitskraft umfasst sämtliche Aufwendungen wie Lohn- und Gehaltskosten, Lohn- und Gehaltsnebenkosten, Zuschläge, lohngebundene und lohnabhängige Kosten, sonstige Sozialkosten, Gemeinkosten, Wagnis und Gewinn.
Menge: 8,000 h
Leistungsbereichkatalog: 091
Kostengruppe DIN 276 2018-12: 399

**00.02.0004 Abbruchhammer**
STLB-Bau 2023-10 091
Abbruchhammer, einsetzen,
der Verrechnungssatz für die jeweilige Arbeitskraft umfasst sämtliche Aufwendungen wie Lohn- und Gehaltskosten, Lohn- und Gehaltsnebenkosten, Zuschläge, lohngebundene und lohnabhängige Kosten, sonstige Sozialkosten, Gemeinkosten, Wagnis und Gewinn,
der Verrechnungssatz für das Gerät umfasst sämtliche Aufwendungen für den Betrieb, Gemeinkosten, Wagnis und Gewinn.
Menge: 8,000 h
Leistungsbereichkatalog: 091
Kostengruppe DIN 276 2018-12: 399
